# Gleiszellen - Umbau Dorfgemeinschaftshaus
Angebotsaufforderung (GAEB DA XML 3.3, DA83)
Projekt: 2309
Währung: EUR
Erstellt mit: GXML Toolbox V3.3 R20220330, ORCA AVA 27 27.00.00, 16.04.2026

## Baubeschreibung
Baubeschreibung

Ausgangssituation

Die Ortsgemeinde Gleiszellen-Gleishorbach ist seit März 2019 Schwerpunktgemeinde der Dorferneuerung.
Zur Sicherung eines lebendigen Ortskerns soll das ehemalige katholische Pfarrheim St. Dionysius zum
neuen Dorfgemeinschaftshaus umgenutzt und barrierefrei gestaltet werden.

Das ehemalige Pfarrheim liegt in der Schulstraße 13, in 76889 Gleiszellen-Gleishorbach.
Nördlich und südlich grenzen freistehende Wohnhäuser mit Gärten und Landwirschaftsflächen an das Gebäude an.

Zufahrt für Anlieferungen und Parkplatz ist über die Dionysiusstraße, an der Westseite des Grundstücks.
Von dort aus ist ein nahezu ebenerdiger Zugang des Gebäudes im Errdgeschoss möglich.
Fußläufig ist das Gebäude über eine Treppenanlage von der Schulstraße aus zu erreichen.
Über die Schulstraße betritt man das Gebäude im Kellergeschoss.

Allgemeine Beschreibung des Gebäudes

Das freistehende zweigeschossige Gebäude wurde 1987 als Pfarrheim der katholischen Kirchengemeinde Gleiszellen-Gleishorbach errichtet. Bisher beherbergt es im Untergeschoss einen kleinen Saal mit einer Küchenzeile, einen Jugendraum (ebenfalls mit Küchenzeile) und einer Toilettenanlage. Ein großer Saal, eine weitere Toilettenanlage und zwei separate Küchen befinden sich im Erdgeschoss.
Zusätzlich befinden sich auf beiden Ebenen kleinere Abstell- und Lagerräume und ein Heizungsraum.
Ein barrierefreier Zugang zum Gebäude ist nicht vorhanden.

Bausubstanz

Es handelt sich um ein freistehendes Gebäude aus dem Jahr 1987 in Hanglage.
Von Osten erfolgt der Zugang zum derzeitigen Haupteingang im Untergeschoss über die Schulstraße und eine Außentreppe aus Blockstufen mit gepflasterten Zwischenpodesten. Das bestehnde Gelände wird durch eine Mauer aus Stahlbeton mit Sandsteinverblendung sowie Böschungspalisaden und abgerundetetn Böschungssteinen abgefangen. Zudem ist rechts und links vom Gebäude jeweils ein Fahnenmast aufgestellt.

Auf der Nordseite führen ein gepflasterer Gehweg und eine Außentreppe aus Blockstufen am Gebäude entlag zur Westseite des Gebäudes. Im Westen befindet sich im Bereich der Außenanlage ein unbefestigter Parkplatz, welcher über die Dionysiusstrasse erreicht werden kann.

Das Gebäude wurde in Massivbauweise errichtet und ist in einen Haupt- und Nebenteil gegliedert. Beide Gebäude sind mit parallel verlaufenden Satteldächern überdeckt. Die Außenwände im Untergeschoss bestehen aus 30cm dickem Stahlbeton mit innenliegender Wärmedämmung, die Außenwände im Obergeschoss aus 36,5 cm dicken Mauerwerk.

Zwischen Untergeschoss und Erdgeschoss befindet sich eine Stahlbetondecke, über dem Erdgeschoss zum Dachraum eine Holzbalkendecke.

In die Fassade sind auf der Ost- und westseite Stahlbetonelemente zur Fassadengestaltung eingelassen.

Die einzelnen Gebäudeteile werden von ca. 50°geneigten Satteldächern in Holzkonstruktion mit Ziegeleindeckung überdeckt.

Umbaukonzept

Durch den Umbau soll das Gebäude wieder auf den aktuellen Stand der Technbik gebracht werden und die mittel- bis langfristige intensive Weiternutzung gewährleistet werden. Elementar hierfür ist die Herstellung einer barrierefreien Nutzbarkeit. Hierfür werden drei wesentliche bauliche Maßnhamen umgesetzt:
1) Der Einbau eines Aufzuges für die Erschließung zwischen den Geschossen
2) Die Herstellung eines barrierefreien Parkplatzes und Zugang vom Hof im Erdgeschoss
3) Der Einbau eines barrierefreien WC im Untergeschoss
Das neue Dorfgemeinschaftshaus wird dadurch für alle Bürgerinnen und Bürger uneingeschränkt zugänglich und in seinen wichtigen Funktionen nutzbar.

Umbaumaßnahmen

Nach dem Rückbau der bestehenden Innenoberflächen, Fenster und Türen werden durch den Rohbauer neue Fenster- und Türöffnungen hergestellt, sowie der Aufzugsschacht mit Unterfahrt in Beton hergestellt.
Energetische Verbesserungen werden durch den Austausch der Heizungsanlage sowie der Fenster, Türen und Dachfenster erreicht. Zusätzlich wird die Dachfläche für geringere Wärmeverluste gedämmt.

Im Innenraum werden Boden- und Wandflächen komplett erneuert. Im großen Saal wird das Bestandsparkett repariert, abgeschliffen und neu aufbereitet. Die Decke im Saal erhält für die Optimierung der Raumakustik eine Schallschutzverkleidung.

Äußerlich werden nach Fenstereinbau die Putzflächen ausgebessert und gestrichen, sowie die Holzverschalung aufgearbeitet und mit einem neuen Wetterschtuz versehen.

Im Bereich der Außenanlage auf der Gebäuderückseite werden Zufahrt und Innehof neu modelliert, um mittels moderaterer Steigungen eine barrierefreie Zufahrt zu gewährleisten.

## Baustellenzufahrt
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
## SICHERHEITS- UND GESUNDHEITSSCHUTZKOORDINATOR (SiGeKo)
SiGeKo

Der Auftraggeber (AG) hat gemäß Baustellenverordnung vom 1. Juli 1998, einen Sicherheits- und Gesundheitsschutzkoordinator (SiGeKo) für das Bauvorhaben bestellt.

Der Auftragnehmer (AN) stellt auf Abforderung durch den SiGeKo die zur Durchführung der Koordination erforderlichen Angaben (Gefährdungsbeurteilung, Aufsichtführender, Ersthelfer, etc.) unverzüglich zur Verfügung.

Der AN stellt dem SiGeKo die gemäß §§ 5 und 6 des Arbeitsschutzgesetzes erstellte Gefährdungsbeurteilung (Gefährdungs- und Belastungsanalyse) zur Verfügung.

Die vom SiGeKo ausgearbeiteten Sicherheits- und Gesundheitsschutzpläne (SiGe- Pläne) werden Vertragsbestandteil und sind vom AN zu beachten. Seine Beschäftigten und Nach-Unternehmer sind in geeigneter Form über den Inhalt zu informieren.

Die vom AG festgelegte Baustellenordnung wird dem AN nach Auftragserteilung zur Verfügung gestellt und wird Vertragsbestandteil.

Der AN hat den SiGeKo über die von ihm eingesetzten Sicherheitsfachkräfte und die auf der Baustelle eingesetzten Ersthelfer zu unterrichten.

Vor Aufnahme der beauftragten Arbeiten wird der AN durch den SiGeKo in die Baustelle eingewiesen. Ein Termin ist rechtzeitig zu vereinbaren. Eine Arbeitsaufnahme ist ohne eine Einweisung nicht möglich.

Der Umgang mit Gefahrstoffen (z.B. Strahlmittel, Oberflächenbehandlungsmittel, Lösemittel, Klebstoffe ) einschließlich ihrer Lagerung hat nach der Gefahrstoffverordnung zu erfolgen und ist u.a. nur zulässig, wenn eine ausreichende Betriebsanweisung vorliegt und ggf. der Gewerbeaufsicht und der zuständigen Berufsgenossenschaft die Tätigkeit angezeigt wurde.
Zur Durchführung von Schweißarbeiten ist eine schriftliche Genehmigung, ein sogenannter Schweißerlaubnisschein (www.vbg.de/apl/arbhilf/unterw/65_bbs_4.htm), nötig. Alle einschlägigen Vorschriften sind unbedingt zu beachten.

Gerüste dürfen nur unter Beachtung der geltenden Normen, insbesondere der DIN 4420 "Arbeits- und Schutzgerüste" Teile 1 - 4 erstellt werden.
Zusätzlich sind die "Sicherheitsregeln für Arbeits- und Schutzgerüste" (ZH 1/534.0-10) sowie die Aufbau- und Verwendungsanleitungen der Gerüsthersteller zu beachten.

Der AN hat dafür Sorge zu tragen, dass die Arbeitskleidung seiner Beschäftigten dem Arbeitsschutz entsprechen.

Die Bauherrschaft legt höchsten Wert auf die Einhaltung des Arbeitsschutzes. Bei Zuwiderhandlungen behält sich der Bauherr vor Personen von der Baustelle zu verweisen. Evtl. dadurch entstehende Kosten gehen zu Lasten des AN.

## ZTV Innentüren
Zusätzliche Technische Vertragsbedingungen
Innentüren, Tore

1 Grundlagen
Für die Leistungen dieses Gewerks gelten die VOB Teil C, insbesondere
- ATV DIN 18355 - Tischlerarbeiten,
- ATV DIN 18357 - Beschlagarbeiten,
- ATV DIN 18358 - Rollladenarbeiten,
- ATV DIN 18360 - Metallbauarbeiten,
- ATV DIN 18361 - Verglasungsarbeiten
und die Allgemein Anerkannten Regeln der Technik.

Ergänzend hierzu gelten die Regelwerke der nachstehend genannten Herausgeber in der zum Zeitpunkt der Ausführung gültigen Fassung als Grundlage von Kalkulation und Arbeitsausführung:
- BAKT: Bundesarbeitskreis Trockenbau,
- BIV: Bundesinnungsverband des Glaserhandwerks,
- Deutsche Bauchemie e. V.,
- DGfdB: Deutsche Gesellschaft für das Badewesen e. V.,
- DGUV: Deutsche Gesetzliche Unfallversicherung e. V.,
- DIN: Deutsches Institut für Normung e. V.,
- FTA: Fachverband Türautomation e. V.,
- GDA: Gesamtverband der Aluminiumindustrie e. V.,
- GSB International e. V.,
- ift Rosenheim GmbH,
- Informationsverein Holz e. V.,
- IVD: Industrieverband Dichtstoffe e. V.,
- RAL: Deutsches Institut für Gütesicherung und Kennzeichnung e. V.,
- RAL: Gütegemeinschaft Fenster, Fassaden und Haustüren e. V.,
- ttz: Industrieverband Tore Türen Zargen e. V.,
- VDE Verlag GmbH,
- VdS Schadenverhütung GmbH.

2 Vorbereitung und Planung
Innerhalb von 10 Tagen nach Auftragserhalt, in jedem Fall jedoch rechtzeitig vor Materialdisposition und Ausführungsbeginn, wird der AN dem AG unaufgefordert den Teil seiner späteren Dokumentation übergeben, aus dem alle bauaufsichtlichen Zulassungen, Prüfzeugnisse, Einbaubedingungen und technischen Eigenschaften der vom AN zum Einbau vorgesehenen Produkte ersichtlich sind.

Der AN hat den AG auf die für die angebotenen Leistungen erforderlichen bauseitigen Vorleistungen rechtzeitig vor Ausführungsbeginn der an ihn beauftragten Leistungen hinzuweisen.

Rechtzeitig vor Beginn der Ausführung seiner Arbeiten hat der AN eigenverantwortlich vorgegebene Maße und benannte Höhen auf Übereinstimmung mit am Bau vorhandenen Meterrissen zu prüfen und erforderlichenfalls die Maßgenauigkeit des Rohbodens durch Nivellement festzustellen. Bei Überschreitung der Toleranzgrenzen ist der Auftraggeber unverzüglich zu verständigen.

Der AN plant eigenverantwortlich seinen baustelleninternen Arbeitsablauf. Hieraus folgernd sind alle eventuellen bauablaufbedingten Aufwendungen für Hebezeuge, Mobilkraneinsätze, Lehren etc. integraler Leistungsbestandteil des AN und werden nicht gesondert vergütet, soweit nicht in Leistungspositionen ausdrücklich abweichend beschrieben.

Soweit der AN wartungspflichtige Anlagen, Bauelemente oder -leistungen ausführt, wird er unaufgefordert und rechtzeitig vor Abnahme seiner Leistungen dem AG Wartungsverträge vorlegen, die für die Dauer des Gewährleistungszeitraums alle zur Erhaltung der Gewährleistungsansprüche des AG erforderlichen Leistungen enthalten, und um ggf. bestehende bauaufsichtliche Anforderungen an regelmäßige Wartungen und Prüfungen zu erfüllen.

Vor Beginn der Arbeiten ist vom AN eine Werkstatt- und Montageplanung zu erstellen und dem AG vor Ausführung zur Prüfung und Freigabe vorzulegen. Bestandteil der Werkstatt- und Montageplanung des AN sind u. a.:
- statische Bemessung der Scheibenstärken (angegebene Glasstärken sind nur als Gestaltungsvorschlag zu verstehen),
- Nachweise statischer, brandschutz-, schallschutz-, wärmeschutz- und sicherheitstechnischer Art, unter Berücksichtigung möglicher auftretender Verformungen und Spannungen durch Stoß und thermische Belastungen,
- Bemessung der Konstruktionen einschließlich Verkehrslasten einschließlich der Unterkonstruktionen und der Verankerung,
- Türlisten unter Berücksichtigung der erforderlichen Öffnungs-/Durchgangsbreiten und Öffnungsrichtungen sowie aller für den Brandschutz relevanten Einbauteile, Funktionsmechanismen, Schließer sowie Schließfolgeregelung, FSA, Beschläge, Fluchttürwächter, Fluchttürterminals. Jede Türanlage erhält eine Nummer, die in den Grundrissen eingetragen wird.

Der AN erstellt Übersichtspläne über elektrisch oder elektronisch aufzuschaltende Türelemente unverzüglich, spätestens 10 Tage nach Beauftragung, zur Vorlage beim AG. Der AN stimmt diese auch mit dem Elektrogewerk ab. Soweit elektromotorische Türantriebe Leistungsbestandteil des AN sind, erstellt dieser unaufgefordert eine Gefährdungsanalyse für jede unterschiedliche Einbausituation zum Nachweis der Zulässigkeit des Einbaus am konkreten Einbauort.

Der AN prüft im Rahmen seiner Arbeitsvorbereitung die Elektroinstallationsplanung des AG auf Vollständigkeit und Lage der Anschlüsse für die Türelemente.

Der AN übergibt unverzüglich, spätestens innerhalb von 10 Tagen nach Beauftragung, eine Zusammenstellung aller Einbauanleitungen an den AG und weist auf erforderliche Vorleistungen in den Trockenbauwänden hin.

Der AN klärt mit Erstellung der Türliste rechtzeitig vor Bestellung der Türen die erforderliche Einbauhöhe der Türdrücker und weist den AG auf die Vorgabehöhe 850 mm aus DIN 18040-2 Tabelle 1 hin.

Soweit Tür- oder Fensterlisten sowie Glasstärken in der Leistungsbeschreibung benannt, gelten diese nur als Kalkulations-, nicht aber als Ausführungsgrundlage.

Der AN unterbreitet dem AG mit Angebotsabgabe ein weiteres, gesondertes Angebot für die regelmäßige jährliche Wartung aller brandschutzrelevanten Bauteile für die Dauer von 5 Jahren. Die Wartung ist von qualifizierten Fachkräften nach EN 14677 durchzuführen.

3 Türen
3.1 Türliste des AN, Werkstatt- und Montageplanung
Der AN erstellt innerhalb einer Woche nach Auftragserhalt eine Türliste auf Grundlage eines örtlichen Aufmaßes, der Ausführungsplanung des AG, der Leistungsbeschreibung und dieser ZTV. Stellt der AN in diesem Zusammenhang Widersprüche zwischen den verschiedenen Ausführungsgrundlagen fest, weist er den AG auf diese Widersprüche ausnahmslos hin und fordert Aufklärung und Entscheidung des AG rechtzeitig vor Materialbestellung ein. Die Erstellung der AN-seitigen Türliste gilt als Werkstatt- und Montageplanung des AN.

Der AN trägt in die von ihm zu erstellende Türliste alle lichten Durchgangsbreiten von Türflügeln ein, die sich aus der Kombination seiner Türkonstruktionen und der vorhandenen Öffnungsmaße ergeben. Er gleicht unaufgefordert und zum Zeitpunkt der Erstellung der Türliste die von ihm ermittelten lichten Durchgangsbreiten mit den vom AG anzugebenden mindesterforderlichen Durchgangsbreiten ab und meldet erforderlichenfalls beim AG Bedenken an, wenn geforderte lichte Durchgangsbreiten nicht eingehalten werden können.

Eckstöße von Bekleidungen und Verleistungen sind auf Gehrung auszuführen. Bekleidungen und Verleistungen sind im Material und mit der gleichen Oberflächenbehandlung wie die Einbauelemente herzustellen.

Falzdichtungen und Türdrücker sind erst nach Ausführung der Malerarbeiten einzubauen und in den Türecken auf Gehrung zu schneiden.

3.2 Zargen
Vor dem Verputzen eingesetzte Türzargen sind so auszubilden, dass sie nach ihrem Einbau die Lehre für Innen- und Außenputz bzw. bei mehrschichtigen Außenwänden für Innenputz und Wetterschutzhaut (Verblender o. Ä.) bilden. Daher sind alle Zargen abschnittsweise in die Rohbauwandöffnungen einzumessen. Die Zargen und Türschlagrichtung aller Türen sind so auszuwählen, dass die Zargenspiegel-Ansichtsbreiten von Türen unterschiedlicher Funktion gleichartig erscheinen.

Wegen der Lehrfunktion sind die Zargen flucht-, lot- und maßgerecht einzubauen. Dabei sind die zulässigen Toleranzen, speziell die Winkeltoleranzen in horizontaler und vertikaler Richtung, der vorleistenden Gewerke auszugleichen.

Sind Umfassungszargen mit Mörtel zu füllen, ist die Tür bis zur Erhärtung geschlossen zu halten und gegen unbefugtes Öffnen zu sichern. Ein Einschäumen von Türen mit Rauch- oder Brandschutzanforderung ist nicht zulässig, es sind Türen mit entsprechender Einbauanweisung vorzusehen.

Zargen ungefälzter Türen sind so maßhaltig zu setzen, dass die Fugenmaße zwischen Türblatt und Türzarge maximal 2 mm differieren. Der hierfür erforderliche erhöhte Aufwand ist vom AN zu berücksichtigen.

Stahlzargen und Zargen aus Holzwerkstoffen müssen Abweichungen von geplanten Soll-Wanddicken von -5 bis +10 mm ausgleichen können. Stahlzargen sind mit einer Mindestblechdicke von 1,5 mm für Türen ohne Funktionsanforderung im Wohnungsbau und 2 mm für alle übrigen Türen auszuführen.

3.3 Unterer Abschluss
Der AN stellt durch seine Montage sicher, dass die Fuge unterhalb von Rauchschutztüren nicht größer als in der Einbauanleitung des Herstellers vorgegeben ist. Sollte die bauliche Vorleistung hierfür nicht geeignet sein, so informiert der AN den AG rechtzeitig vor Ausführung hierüber.

Brandschutztüren dürfen unterseitig nur bis zu einer maximalen Höhe, in der Regel nicht mehr als 2 cm, unterseitig gekürzt werden. Unterschnitte zur Nachströmung gemäß Prüfzeugnis oder bauaufsichtlicher Zulassung unter Brandschutztüren sind unzulässig.

Türen in Bereichen mit Warenverkehr dürfen nur maximal 4 mm Schwellenhöhe aufweisen. Hauseingangstüren sind generell mit unterer Anschlagschiene herzustellen, soweit kein Warentransport stattfindet.

Der untere Abschluss von Außentüren ist standardmäßig vom AN mit einer Kunststoff-Abdichtungsbahn mit beidseitig mindestens 15 cm seitlichem Überstand vorzurüsten. Die Abdichtungsbahn ist vom AN am Untergrund vollflächig zu verkleben. Der untere Anschluss von Außentüren mit Aufständerung ist durch feuerverzinkte Stahlteile und Wärmedämmelemente auszuführen.

Behindertengerechte, ebenengleiche Ausgänge an Terrassen und Balkonen bedingen konstruktive Maßnahmen wie etwa beheizte und an die Entwässerung angeschlossene Rinnen vor solchen Türanschlüssen. Soweit der AN die Gefahr von Wassereinbruch durch mangelnde Aufkantungshöhen an Türen vermuten kann, teilt er dies dem AG rechtzeitig vor Ausführung der Leistungen mit.

Alle unteren Rahmenprofile von Fest- und Flügelrahmen müssen eine Höhe von mindestens 105 mm aufweisen.

Soweit der AN während der Bauausführung keine Trennfugen im Estrich unterhalb von Türen mit Schallschutzanforderungen an geeigneter Stelle in trittschallentkoppelnder, Unterboden-trennender Art Türen vorfindet, meldet er dem AG gegenüber diesbezüglich Bedenken an.

3.4 Feuerschutzabschlüsse und Rauchschutzabschlüsse
Rauch- und Brandschutztüren sind generell als geprüfte Einheit aus Türzarge, Türblatt und den für die Funktion erforderlichen Beschlägen als einheitliches System auszuführen.

Feuerschutztüren müssen selbstschließend sein. Als Betriebszustand gilt "ständig geschlossen", falls nicht beschrieben oder in den Planungsunterlagen ersichtlich.

Zu jeder Funktionstür sind vom Hersteller Einbau- und Wartungsanleitungen sowie Einbaurichtlinien aus dem Zulassungsbescheid mitzuliefern. Erforderliche Abnahmen und Inbetriebnahmen sind als Leistung des AN rechtzeitig durchführen zu lassen und zu dokumentieren.

3.5 Schließung
Alle Rahmentüren sowie alle Mietbereichszugangstüren sind generell so vorzurüsten, dass ein nachträglicher Austausch der Schließbleche gegen elektrische Türöffner ohne weitere Nachrüstungs- und Umbaumaßnahmen unter Wahrung der Zulassung des Elements stattfinden kann. Die entsprechenden Kabel sind als Vorrüstung verdeckt einzulegen, Schließbleche sind in entsprechender Dimensionierung vorzusehen. Die Kabelführung ist für die spätere Nachrüstung von im Türfalz liegenden ("verdeckten") Kabelschaukeln vorzusehen.

3.6 Panikverschluss-Türen in Flucht- und Rettungswegen
Anti-Panikbeschläge sind an allen Türen in Flucht- und Rettungswegen mit Betätigung in Fluchtrichtung erforderlich, um ein jederzeitiges ungehindertes Öffnen dieser Türen sicherstellen.

Soweit bei 2-flg. Türen die erforderliche lichte Türdurchgangsbreite vom Gangflügel alleine nicht gewährleistet wird, sind Vollpanikbeschläge mit Schaltschloss in die Standflügel zu integrieren, die Betätigungsseiten sind hierbei fluchtrichtungsabhängig festzulegen. Erforderlichenfalls sind beidseitige Betätigungen auf Standflügeln vorzusehen.

Alle Türen in Flucht- und Rettungswegen sind ausschließlich mit nach EN 179 geprüften Türdrückern oder nach EN 1125 geprüften Panikstangenbeschlägen auszurüsten. Die in diesen Normen geforderten geringen Betätigungskräfte werden vom Türhersteller in der Kombinationsprüfung von Tür und Beschlag mit Prüfnachweisen belegt.

Sofern Türen in Flucht- und Rettungswegen permanent geschlossen gehalten werden sollen, kann dies nur über Fluchttürterminals gewährleistet werden, die den Türverschluss bei Auslösung der Brandmeldeanlage aufheben. Alternativ hierzu können mechanisch-elektroakustische Fluchttürwächter eingesetzt werden, die akustischen Alarm bei unberechtigter Türöffnung geben.

3.7 Türschließer
Soweit nicht anders beschrieben, ist die Oberfläche von Türschließern in Aluminiumsilber vorzusehen. Türschließer von Außentüren werden auf der Innenseite der Fassade (nicht außenseitig, also Über-Kopf-Montage) montiert.

Scherentürschließer sind nicht zulässig, sofern nicht ausdrücklich in nachfolgenden Leistungspositionen gefordert. Obentürschließer sind standardmäßig mindestens als Gleitschienentürschließer (GLS) mit mechanischer Rastfeststellung auszuführen. Vollintegrierte Türschließer sind bei Holzrahmentüren als Mindeststandard festgelegt.

Die Schließkraft und -geschwindigkeit sind örtlich vom AN unmittelbar vor der Abnahme einzustellen. Eine Nachbegehung ca. 3 Monate nach Inbetriebnahme zum Nachstellen aller Türschließer gehört zum Leistungsumfang des AN.

Sämtliche Befestigungsmittel für Türen am Baukörper müssen aus nichtrostendem Material bestehen oder verzinkt sein. Gegebenenfalls sind Verstärkungen vorzusehen, die ein Ausreißen des Schließmechanismus verhindern, wenn die Türkonstruktion dies erfordert.

Bauaufsichtlich erforderliche Türschließer an Türen, deren Betätigung für die Nutzer einen außergewöhnlich hohen Kraftaufwand erfordert (Bettlägerige, Senioren, kleinere Kinder), sollen Freilaufvorrichtungen erhalten, die auf eine Brandmeldeanlage aufzuschalten sind und die sicherstellen, dass sich die Türschließer so lange im Freilauf befinden, bis die Gebäudebrandmeldeanlage oder die RMZ Alarm auslösen. Der AN weist den AG auf das Erfordernis solcher Freilauftürschließer im Rahmen seiner Werkstatt- und Montageplanung hin.

Nach Malerarbeiten und Bodenbelag, OTS und Absenkdichtungen betriebsfertig herstellen.

3.8 Feststellanlagen und Freilauftürschließer
Überall dort, wo mit betriebsbedingter Offenhaltung von Türen und Toren mit Brand- und/oder Rauchschutzanforderung zu rechnen ist, muss eine Türfeststellanlage (FSA) eingebaut werden. Bei allen flurquerenden Türen, die keinen Nutzungseinheitenabschluss darstellen, ist davon auszugehen, dass diese mit einer FSA auszustatten sind. Der AN weist den AG auf die Erfordernis von Feststellanlagen im Rahmen seiner Werkstatt- und Montageplanung hin. Alle FSA erhalten einen separaten Wandtaster zur Auslösung der FSA mit Beschriftung "Tür schließen".

Die Offenhaltung bei Drehflügeltüren erfolgt in der Regel als teilintegrierte Anlage im Obentürschließer mit im Sturz integriertem Rauchmelder, soweit nicht ausdrücklich mit Haftmagneten beschrieben. Der Offenhaltungswinkel soll mindestens 115° betragen.

Alle Feststellanlagen sind als in die Gleitschienentürschließer integrierte Feststellanlagen einschließlich Rauchmeldezentrale auszuführen. Die Höhe des auf den Rahmen aufbauenden Bauteils soll nicht mehr als 35 mm betragen.

Alle Rauchmeldezentralen weisen die Möglichkeit zum Anschluss mindestens zwei externer Deckenrauchmelder sowie einen potenzialfreien Kontakt zur Aufschaltung eines (bauseitigen) Buskopplers einer Brandmeldeanlage zur zentralen Auslösung der Türschließfunktion auf.

In Bereichen mit hohen mechanischen Beanspruchungen (Schulen, Warenhäusern, Produktionen) sind ausschließlich Wandhaftmagente vorzusehen. Der AN weist den AG mit Erstellung der Türliste auf das Erfordernis von Wandverstärkungen zur Aufnahme der Wandhaftmagnete hin. Beschriftete Auslösetaster für die Haftmagnete sind beidseits der Türelemente anzuordnen.

Soweit nicht an anderer Stelle anderslautend beschrieben, sollen folgende Schnittstellen bei der Ausführung von FSA gelten:
- Lieferung + Einbau Türschließer  AN,
- Lieferung + Einbau Rauchmeldezentrale  AN,
- Lieferung + Einbau FSA  AN,
- Lieferung + Einbau Deckenmelder  AN,
- Zuführung 230 V bis zur Tür  AG (Elektrogewerk),
- Zuführung Buskabel bis zur FSA  AG (Elektrogewerk),
- Zuleitung unter Putz für Deckenmelder  AG,
- Zuleitung auf Putz für Deckenmelder  AN,
- Zuleitung unter Putz für Taster, Taster  AG (Elektrogewerk),
- BMA-Buskoppler zur Aufschaltung  AG,
- Prüfbuch, Prüfbescheinigung, Inbetriebnahme  AN.

3.9 Kraftbetätigte Türen
Kraftbetätigte ("angetriebene") Türen sind generell an behindertengerechten Gebäudezugängen, Gewerbeküchenzugängen und allen Türen, die regelmäßig von Personen mit Warenverkehr begangen werden, vorzusehen.

Es sind ausschließlich flachbauende Antriebe, H < 70 mm, vorzusehen, alle Rahmenprofile sind hierauf abzustimmen. Alle kraftbetätigten Türen erhalten zusätzlich zum Sensorleistenantrieb beschriftete Unterputz-Betätigungstaster.

Soweit nicht an anderer Stelle anderslautend beschrieben, sollen folgende Schnittstellen bei der Ausführung kraftbetätigter Türen gelten:
- Lieferung + Einbau Türantrieb  AN,
- Lieferung + Einbau Türöffner 2-flg. Türen  AN,
- Lieferung + Einbau Bedienterminal  AN,
- Lieferung + Einbau Sensorleiste (n)  AN,
- Zuführung 230 V bis zur Tür  AG (Elektrogewerk),
- Unterputz-Taster und Kabelzuführung  AG (Elektrogewerk),
- Prüfbuch, Prüfbescheinigung, Inbetriebnahme  AN.

3.10 Beschläge, allgemein
Soweit nicht anders beschrieben, sind die Beschläge standardmäßig für alle Türen mit Rundrosetten für Drücker und Schloss anstelle von Schildern vorzusehen.

Sämtliche Bänder von Stahlblech- und Glas-Rahmentüren sind in der gleichen Farbe wie Türelemente zu verbauen. Außenliegende Bänder sind nach Montageende mit Sicherung gegen Abschrauben und Herausschlagen der Bandstifte zu versehen.

Eloxiertes Leichtmetall oder polierte Beschläge sind vom AN während der Bauzeit gegen Beschädigung und Verunreinigung mit entsprechenden Folien oder Klebestreifen zu schützen. Diese sind später wieder restlos zu entfernen.

Malerarbeiten sollen durch die Beschlagarbeiten nicht erschwert werden. Der AN wird - soweit technisch möglich - erst nach Abschluss der Malerarbeiten seine Beschläge anbauen.

Alle eingebauten Werkstücke sind einwandfrei gangbar zu machen, Schlösser, Getriebe, Schließfallen, Riegel, Bänder und alle beweglichen Teile sind zu reinigen und - soweit zulässig - zu ölen.

Die Länge von Schließzylindern ist so zu wählen, dass die Zylinder annähernd bündig zu Schildern oder Rosetten stehen, Überstände < 5 mm sind zulässig, Rückstände sind unzulässig.

Werden Bodendichtungen für Schalldämmzwecke an Türen gefordert, so sind diese seitenweise unterschiedlich einstellbar auszuführen. Das Nachstellen muss ohne Aushängen der Türen möglich sein. Die Art des Fußbodenbelages ist zu erfragen. Beschläge für Hauseingangstüren sind gegen Aushebeln gesichert zu gestalten, Hauseingangstüren von Mehrfamilienhäusern sollen Panikschlösser erhalten.

Bei Balkontüren sind grundsätzlich ein Schnäpper mit Zuziehgriff und eine Aluminium-Sattelschiene als Trittschutz auszuführen.

Für Kippflügel müssen zusätzlich zum Oberlichtbeschlag Fangscheren vorgesehen werden, welche die Kippbewegung des Flügels nach dem Aushängen der Öffnungsschere begrenzen (Fangstellung) und Durchschlagen verhindern.

Stulpflügel sind mit verdeckt liegender Handhebelbedienung auszustatten. Kantenriegelverschlüsse sind nicht zugelassen.

Bei Parallel-Schiebe-Kipptüren ist eine Aussperrsicherung vorzusehen.

Oliven und Rosetten sind standardmäßig mit Edelstahloberfläche auszuführen. Farbbeschichtete Oberflächen sind unzulässig.

Beschläge für Fernbedienung, z. B. Kurbeltriebe, sind nicht höher als 1,40 m über dem Fußboden anzubringen. Das gilt sinngemäß auch für aushängbare mechanische Fernbedienungen.

Beschläge von Dreh-Kipp-Fenstern in Bereichen zur Nutzung von Kindern oder verwirrten Personen sind vom AN generell als Kipp-vor-Dreh-Beschläge mit abschließbaren Oliven auszuführen. Für alle abschließbaren Oliven innerhalb einer Nutzungseinheit sind gleichschließende Schlösser auszuführen.

Beschläge benachbart angeordneter Elemente (z. B. Außentür und nebenliegendes Fenster) sollen auf gleicher Höhe über OKF eingebaut werden.

Die Schlösser sämtlicher Fluchtweg-, Brand- und Rauchschutztüren, insbesondere jedoch von allen Türen in Flucht- und Rettungswegen sind so zu wählen, dass mindestens zwei unterschiedliche Knaufzylinder und mechatronische Knaufzylinder mit Fluchttüreingang (frei beweglicher Sperrklinke) zum Einsatz gebracht werden können, die Türen müssen durch Brandversuch in Kombination mit diesen Zylindern geprüft sein.

3.11 Beschläge von Außentüren
Alle Außentüren mit Ausnahme von Balkontüren sind mit mindestens folgenden Beschlägen auszuführen:

Zugangs- oder Hauseingangstüren
Bänder: 3-tlg., mindestens 3 Bänder, pulverbeschichtet im Profilfarbton, mit Abschraubsicherung bei außenliegenden Bändern, 3-D-verstellbar
Drücker: Drücker nach EN 179 in Edelstahl, kugelgelagert, mit eigener Rückstellfeder, außenseitig Knauf als Rohrrahmenbeschlag
Stange: Edelstahlgriffstange außenseitig über ges. Türhöhe, d= > 42 mm
Rosetten: Außenseitig als Sicherheitsrosette mit Anbohrschutz
Schloss: Panikschloss zur Öffnung von der Innenseite als Fallenriegelschloss
Obentürschließer: OTS als Gleitschienenschließer, silberfarbig, raumseitig, mit Anschlagbegrenzer und Feststellung in raumseitiger Montage
Schließblech: Als E-Öffner
Verglasung: VSG aus 2-mal SPG beidseitig als ISO-Scheiben, erforderliche Kennzeichnung nach BG-Vorgabe durch Folierung
Regenschiene: Nach außen aufschlagende, auf der Wand liegende Türen erhalten eine Regenschiene

Notausgangstüren
Bänder: 3-tlg., mindestens 3 Bänder, pulverbeschichtet im Profilfarbton, mit Abschraubsicherung bei außenliegenden Bändern
Drücker: Drücker nach EN 179 in Edelstahl, kugelgelagert, mit eigener Rückstellfeder, außenseitig Knauf als Rohrrahmenbeschlag
Rosetten: Außenseitig als Sicherheitsrosette mit Anbohrschutz
Schloss: Panikschloss zur Öffnung von der Innenseite als Fallenriegelschloss, Dreifachverriegelung
Überwachung: Magnetkontakt für Verschlussüberwachung
Obentürschließer: OTS als Gleitschienenschließer, silberfarbig, raumseitig, mit Anschlagbegrenzer
Schließblech: Als Sicherheitsschließblech zur Vorrüstung für Türöffner
Verglasung: VSG aus 2-mal SPG beidseitig als ISO-Scheiben; erforderliche Kennzeichnung nach BG-Vorgabe durch Folierung
Regenschiene: Nach außen aufschlagende, auf der Wand liegende Türen erhalten eine Regenschiene

3.12 Verglasungen
Soweit großflächige Verglasungen an Türen oder Ganzglastüren vorgesehen sind, sind diese vom AN entsprechend berufsgenossenschaftlicher und ASR-Anforderungen mittels deutlich sichtbarer Folierung auf Augenhöhe zu kennzeichnen.

Verglasungen im Brüstungsbereich von Türen und deren Seitenteilen unterhalb 80 cm sind splittergeschützt durch Verwendung von ESG- oder VSG-Scheiben auszuführen.

Eine einbauort- und nutzungsspezifische Gefährdungsanalyse dazu, ob splitter- oder absturzsichernde Verglasungen erforderlich sind, obliegt dem AN als Teil seiner Werkstatt- und Montageplanung. Sind die entsprechenden Leistungen nicht Gegenstand der Beauftragung des AN, bietet dieser dem AG die entsprechenden Mehraufwendungen unaufgefordert an.

Soweit Verglasungen in Türen absturzsichernde Funktionen zukommen, sind die Verglasungen vom AN im Rahmen seiner Werkstatt- und Montageplanung ebenso wie die Befestigungs- und Lasteinleitpunkte der Türelemente selber entsprechend prüffähig statisch zu bemessen.

## 027A Schreiner-/Innentürarbeiten

### Titel 01 Innentüren

**01.10 Holztürel.,Vollsp.,HPL,gef.,SUZ,765x2135mm,Maulw. 125mm,GK,Unterschn.,DIN L**
*** Bezugsbeschreibung
Holz-Innentürelement, 1-flg, mit Stahlumfassungszarge.

Leistungsumfang
- Türblatt
- Türzarge
- Sämtliche Beschläge und Dichtungen

Zweck: Zimmertürelement ohne Funktionsanforderung an Schall-, Rauch- oder Brandschutz
Vorleistung: Trockenbauwand
Mech. Anforderung: Kl. 2 (EN1192); M (RAL426)
Klimaanforderung: 2b (EN 12219); II (RAL 426)
Einbausituation: GK-Metallständerwand

Definitionen zum Türblatt
Ausführung: Holztürblatt nach DIN 68706-1 Massivholzrahmen, Vollspaneinlage, d= ca. 40 mm
Oberfläche: Schichtpressstoffbeschichtung (HPL)
Kantenausbildung: einfach gefälzt, Normfalz
Einleimer: verdeckter Einleimer, beschichtet wie Oberfläche
Besonderheit: Unterschnitt als Nachströmöffnung 2cm

Angaben zur Zarge
Ausführung: Stahlblech-Umfassungszarge nach DIN 18111, d= 1,5 mm
Maulweite/Wandstärke: 125 mm
Oberfläche: verzinkt + grundiert

Definitionen der Beschläge
Bänder: 3-tlg., 3-D-verstellbar, Edelstahl
Drückergarnitur: Edelstahl mit Rosette
Schloss: kein Schloss, nicht  abschließbar, ggfs. Blindrosette, Schlossklasse 3, Riegel und Falle aus Stahl, verzinkt, Falle als "Flüsterfalle"
Griffe: Drücker beidseitig, "U-Form"-Griff mit Stahlkern und fest/drehbarer Lagerung

Türöffnungsmaß: 765x2.135 mm

Öffnungsrichtung: DIN links

Einbauort: Untergeschoss, WCs innen
Bezeichnung im Plan: T.U.03
Menge: 1,000 St

**01.20 Holztürel.,Vollsp.,HPL,gef.,SUZ,765x2135mm,Maulw. 150mm,GK,Unterschn.,DIN R**
*** wie Position 01.10
Maulweite/Wandstärke: 150 mm

Öffnungsrichtung: DIN rechts

Einbauort: Untergeschoss, WCs innen
Bezeichnung im Plan: T.U.01
Menge: 1,000 St

**01.30 Holztürel.,DS,Vollsp.,HPL,gef.,SUZ,765x2135mm,Maulw. 125mm,GK,DIN R**
*** Bezugsbeschreibung
Holz-Innentürelement, 1-flg, mit Stahlumfassungszarge, dichtschließend.

Leistungsumfang
- Türblatt
- Türzarge
- Sämtliche Beschläge und Dichtungen

Zweck: Zimmertürelement mit Funktionsanforderung an Rauch- und Brandschutztür
Vorleistung: Trockenbauwand
Mech. Anforderung: Kl. 3 (EN1192); S (RAL426)
Klimaanforderung: 2b (EN 12219); II (RAL 426)
Brandschutz: dichtschließend,
Einbausituation: GK-Metallständerwand

Angaben zum Türblatt
Ausführung: Holztürblatt nach DIN 68706-1 Massivholzrahmen, d= bis 50 mm
Oberfläche: Schichtpressstoffbeschichtung (HPL)
Kantenausbildung: gefälzt, Normfalz
Einleimer: verdeckter Einleimer, beschichtet wie Oberfläche

Angaben zur Zarge
Ausführung: Stahlblech-Umfassungszarge nach DIN 18111, d= 1,5 mm
Maulweite/Wandstärke: 125 mm
Oberfläche: verzinkt + grundiert

Definitionen für die Beschläge
Bänder: 3-tlg., 3-D-verstellbar, Edelstahl
Drückergarnitur: Edelstahl mit Rosette
Schloss: kein Schloss, nicht  abschließbar, ggfs. Blindrosette, Schlossklasse 3, Riegel und Falle aus Stahl, verzinkt, Falle als "Flüsterfalle"
Griffe: Drücker beidseitig "U-Form"-Griff mit Stahlkern und fest/drehbarer Lagerung

Dichtung: Zargendichtung, 3-seitig umlaufend

Türöffnungsmaß: 765x2.135 mm

Öffnungsrichtung: DIN rechts

Einbauort: Untergeschoss, WCs Eingang
Bezeichnung im Plan: T.U.02
Menge: 1,000 St

**01.40 Holztürel.,DS,Vollsp.,HPL,gef.,SUZ,765x2135mm,Maulw. 125mm,GK,DIN L**
*** wie Position 01.30
Öffnungsrichtung: DIN links

Einbauort: Untergeschoss, WCs Eingang
Bezeichnung im Plan: T.U.04
Menge: 1,000 St

**01.50 Holztürel.,DS,Vollsp.,HPL,gef.,SUZ,1010x2135mm,Maulw.150mm,GK,DIN R**
*** wie Position 01.30
Einbausituation: GK-Metallständerwand

Maulweite/Wandstärke: 150 mm

Türöffnungsmaß: 1010x2.135 mm

Öffnungsrichtung: DIN rechts

Schloss: Einsteckschloss nach DIN 18251, vorgerichtet für Profilzylinder

Griffe: innen Drücker "U-Form"-Griff mit Stahlkern und fest/drehbarer Lagerung, außen Knauf

Einbauort: Untergeschoss, Heizung

Bezeichnung im Plan: T.U.07
Menge: 1,000 St

**01.60 Holztürel.,DS,Vollsp.,HPL,gef.,SUZ,1010x2135mm,Maulw.150mm,GK,DIN R,WC**
*** wie Position 01.30
Einbausituation: GK-Metallständerwand

Maulweite/Wandstärke: 150 mm

Türöffnungsmaß: 1010x2.135 mm

Öffnungsrichtung: DIN rechts

Schloss:  WC-Garnitur

Griffe: Drücker beidseitig "U-Form"-Griff mit Stahlkern und fest/drehbarer Lagerung

Einbauort:  WC Behinderte

Bezeichnung im Plan:  T.U.08
Menge: 1,000 St

**01.70 Holztürel.,DS,NA,Vollsp.,HPL,gef.,SUZ,1300x2135mm,Maulw.150mm,GK,DIN L,37dB**
*** wie Position 01.30
Einbausituation: GK-Metallständerwand

Schallschutzanf.: Rw > 37 dB, im eingebauten Zustand (Rw,P > 42 dB)
Schallschutzklasse: 3 nach VDI 3728

Maulweite/Wandstärke: 150 mm

Beschläge:  Panikbeschlag C

Schloss: Einsteckschloss nach DIN 18251, vorgerichtet für Profilzylinder

Griffe: Drücker beidseitig "U-Form"-Griff mit Stahlkern und fest/drehbarer Lagerung

Türöffnungsmaß: 1300x2.135 mm

Öffnungsrichtung: DIN links

Einbauort: Untergeschoss, Vereinsraum
Bezeichnung im Plan: T.U.09
Menge: 1,000 St

**01.80 Holztürel.,DS,NA,Vollsp.,HPL,gef.,SUZ,1135x2135mm,Maulw.175mm,GK,DIN R**
*** wie Position 01.30
Einbausituation: GK-Metallständerwand

Maulweite/Wandstärke: 175 mm

Beschläge:  Panikbeschlag C

Schloss: Einsteckschloss nach DIN 18251, vorgerichtet für Profilzylinder

Griffe: Drücker beidseitig "U-Form"-Griff mit Stahlkern und fest/drehbarer Lagerung

Türöffnungsmaß: 1135x2.135 mm

Öffnungsrichtung: DIN rechts

Einbauort: Erdgeschoss, Garderobe

Bezeichnung im Plan: T.E.02
Menge: 1,000 St

**01.90 Holztürel.,DSS,NA,Vollsp.,HPL,gef.,SUZ,1010x2135mm,Maulw. 345mm,MW,DIN L,37dB**
*** wie Position 01.30
Einbausituation: Mauerwerk

Schallschutzanf.: Rw > 37 dB, im eingebauten Zustand (Rw,P > 42 dB)
Schallschutzklasse: 3 nach VDI 3728

Maulweite/Wandstärke: 345 mm

Beschläge:  Panikbeschlag C

Schloss: Einsteckschloss nach DIN 18251, vorgerichtet für Profilzylinder

Griffe: Drücker beidseitig "U-Form"-Griff mit Stahlkern und fest/drehbarer Lagerung

Türschließer: Obentürschließer mit Gleitschiene nach DIN EN 1154 und DIN SPEC1104

Türöffnungsmaß: 1010x2.135 mm

Öffnungsrichtung: DIN links

Einbauort: Untergeschoss, Jugendraum
Bezeichnung im Plan: T.U.10
Menge: 1,000 St

**01.100 Holztürel.,T30/RS,Vollsp.,HPL,gef.,SUZ,1010x2135mm,Maulw. 125mm,GK,DIN L**
*** Bezugsbeschreibung
Holz-Innentürelement, 1-flg. als Brand- und Rauchschutztür.

Leistungsumfang
- Türblatt
- Türzarge
- Sämtliche Beschläge und Dichtungen

Zweck: Rauch- und Brandschutztür
Vorleistung: Trockenbauwand
Mech. Anforderung: Kl. 3 (EN1192); S (RAL426)
Klimaanforderung: 2b (EN 12219); II (RAL 426)
Brandschutz: T30 nach DIN 4102 und rauchdicht RS nach DIN 18095 bzw. EI230-S200-C5 nach EN 16034
Einbausituation: GK-Metallständerwand

Angaben zum Türblatt
Ausführung: Holztürblatt nach DIN 68706-1 Massivholzrahmen, d= bis 50 mm
Oberfläche: Schichtpressstoffbeschichtung (HPL)
Kantenausbildung: gefälzt
Einleimer: verdeckter Einleimer, beschichtet wie Oberfläche

Angaben zur Zarge
Ausführung: Stahlblech-Umfassungszarge nach DIN 18111, d= 1,5 mm
Maulweite/Wandstärke: 125 mm
Oberfläche: verzinkt + grundiert

Definitionen für die Beschläge
Bänder: 3-tlg., 3-D-verstellbar, Edelstahl
Drückergarnitur: Edelstahl mit Rosette
Schloss: Einsteckschloss nach DIN 18251, vorgerichtet für Profilzylinder
Beschläge:  Panikbeschlag E
Griffe: innen Drücker  "U-Form"-Griff mit Stahlkern und fest/drehbarer Lagerung, außen Knauf
Türschließer: Obentürschließer mit Gleitschiene nach DIN EN 1154 und DIN SPEC1104
Dichtung: Zargendichtung, 3-seitig umlaufend
Bodendichtung: absenkbar, integriert in Beschlag

Türöffnungsmaß: 1010x2.135 mm

Öffnungsrichtung: DIN links

Einbauort: Untergeschoss, HE/ELT, Erdgeschoss, Elektro UV
Bezeichnung im Plan: T.U.05, T.E.04
Menge: 2,000 St

**01.110 Holztürel.,T30/RS,NA,Vollsp.,HPL,gef.,SUZ,1010x2135mm,Maulw.300mm,MW,DIN L,37dB**
*** wie Position 01.100
Schallschutzanf.: Rw > 37 dB, im eingebauten Zustand (Rw,P > 42 dB)
Schallschutzklasse: 3 nach VDI 3728

Einbausituation: Mauerwerk/Beton

Maulweite/Wandstärke: 300 mm

Beschläge:  Panikbeschlag C

Schloss: Einsteckschloss nach DIN 18251, vorgerichtet für Profilzylinder

Griffe: Drücker beidseitig "U-Form"-Griff mit Stahlkern und fest/drehbarer Lagerung

Türöffnungsmaß: 1010x2.135 mm

Öffnungsrichtung: DIN links

Einbauort: Erdgeschoss, Bürgermeister
Bezeichnung im Plan: T.E.01
Menge: 1,000 St

**01.120 Holztürel.,DSS,Vollsp.,HPL,gef.,SUZ,1010x2135mm,Maulw.270mm,MW,DIN L**
*** Bezugsbeschreibung
Holz-Innentürelement, 1-flg. als Rauchschutztür.

Leistungsumfang
- Türblatt
- Türzarge
- Sämtliche Beschläge und Dichtungen

Zweck: Rauch- und Brandschutztür
Vorleistung: Trockenbauwand
Mech. Anforderung: Kl. 3 (EN1192); S (RAL426)
Klimaanforderung: 2b (EN 12219); II (RAL 426)
Brandschutz: dichtschließend, selbstschließend
Einbausituation: Mauerwerk

Angaben zum Türblatt
Ausführung: Holztürblatt nach DIN 68706-1 Massivholzrahmen, d= bis 50 mm
Oberfläche: Schichtpressstoffbeschichtung (HPL)
Kantenausbildung: gefälzt, Normfalz
Einleimer: verdeckter Einleimer, beschichtet wie Oberfläche

Angaben zur Zarge
Ausführung: Stahlblech-Umfassungszarge nach DIN 18111, d= 1,5 mm
Maulweite/Wandstärke: 270 mm
Oberfläche: verzinkt + grundiert

Definitionen für die Beschläge
Bänder: 3-tlg., 3-D-verstellbar, Edelstahl
Drückergarnitur: Edelstahl mit Rosette
Schloss: Einsteckschloss nach DIN 18251, vorgerichtet für Profilzylinder,
Türschließer: Obentürschließer mit Gleitschiene nach DIN EN 1154
 und DIN SPEC1104
Griffe: Drücker beidseitig "U-Form"-Griff mit Stahlkern und fest/drehbarer Lagerung
Dichtung: Zargendichtung, 3-seitig umlaufend
Bodendichtung: absenkbar, integriert in Beschlag

Türöffnungsmaß: 1.010x2.135 mm

Öffnungsrichtung: DIN links

Einbauort: Erdgeschoss, Küche
Bezeichnung im Plan: T.E.08
Menge: 1,000 St

**01.130 Holztürel.,DSS/NA,Vollsp.,HPL,gef.,SUZ,1350x2135mm,Maulw.335mm,MW,DIN L,37dB**
*** wie Position 01.120
Schallschutzanf.: Rw > 37 dB, im eingebauten Zustand (Rw,P > 42 dB)
Schallschutzklasse: 3 nach VDI 3728

Maulweite/Wandstärke: 335mm

Beschläge:  Panikbeschlag C

Schloss: Einsteckschloss nach DIN 18251, vorgerichtet für Profilzylinder

Griffe: Drücker außen "U-Form"-Griff mit Stahlkern und fest/drehbarer Lagerung,  horizontale Betätigungsstange innen

Türöffnungsmaß: 1.350x2.135 mm

Öffnungsrichtung: DIN links

Einbauort: Erdgeschoss, Saal/Treppenhaus
Bezeichnung im Plan: T.E.07
Menge: 1,000 St

**01.140 Holztürel.,DSS,Vollsp.,HPL,gef.,SUZ,1135x2135mm,Maulw.335mm,MW,DIN L,37dB**
*** wie Position 01.120
Schallschutzanf.: Rw > 37 dB, im eingebauten Zustand (Rw,P > 42 dB)
Schallschutzklasse: 3 nach VDI 3728

Maulweite/Wandstärke: 335mm

Türöffnungsmaß: 1.135x2.135 mm

Öffnungsrichtung: DIN links

Einbauort: Erdgeschoss, Saal/Flur
Bezeichnung im Plan: T.E.03
Menge: 1,000 St

**01.150 Holztürel.,Vollsp.,HPL,gef.,HUZ,885x2135mm,Maulw.325mm,DIN L**
Holz-Innentürelement, 1-flg.

Leistungsumfang
- Türblatt
- Türzarge
- Sämtliche Beschläge und Dichtungen

Zweck: Zimmertürelement ohne Funktionsanforderung an Schall-, Rauch- oder Brandschutz
Vorleistung: Trockenbauwand
Klimaanforderung: 2b (EN 12219); II (RAL 426)
Einbausituation: Mauerwerk

Definitionen zum Türblatt
Ausführung: Holztürblatt nach DIN 68706-1 Massivholzrahmen, Vollspaneinlage, d= ca. 40 mm
Oberfläche: Schichtpressstoffbeschichtung (HPL)
Kantenausbildung: einfach gefälzt, Normfalz
Einleimer: verdeckter Einleimer, beschichtet wie Oberfläche

Angaben zur Zarge
Ausführung: Holz-Umfassungszarge nach DIN 68706-2
Maulweite/Wandstärke: 325 mm
Oberfläche: Schichtpressstoffbeschichtung (HPL), wie Türblatt

Definitionen der Beschläge
Bänder: 3-tlg., 3-D-verstellbar, Edelstahl
Drückergarnitur: Edelstahl mit RosetteMech.
Schloss: Einsteckschloss nach DIN 18251, vorgerichtet für Profilzylinder, Schlossklasse 3, Riegel und Falle aus Stahl, verzinkt, Falle als "Flüsterfalle"
Griffe: Drücker beidseitig "U-Form"-Griff mit Stahlkern und fest/drehbarer Lagerung
Anforderung: Kl. 2 (EN1192); M (RAL426)

Türöffnungsmaß: 885x2.135 mm

Öffnungsrichtung: DIN links

Einbauort: Erdgeschoss, Küche/Saal
Bezeichnung im Plan: T.E.09
Menge: 1,000 St

### Titel 02 Fensterbänke

**02.10 Innenfensterbank, MDF/HPL, 25x250mm**
Innenfensterbank, aus Holzfaserplatte (MDF), Kanten gerundet, endbeschichtet.

Leistungbestandteile
- Erstellung Befestigungsuntergrund/ Mörtelschicht Sohlbank
- Fensterbank
- dauerelastische Versiegelung
- Verfugung

Zweck: Dekorative Ablage
Beanspruchung: Feuchte aus Reinigung
Vorleistung: Brüstung Massivwand
Ausführung: kipp- und trittsicher
Oberfläche: HPL beschichtet
Farbe: weiß oder Angabe AG
Dicke: ca. 25 mm
Breite: 250 mm
Überstand Wand: 25mm
Stirnenden: HPL-Anleimer

Einbauort: alle Räume
Menge: 38,000 m

### Titel 99 Stundensätze

*Hinweis: ZUSÄTZLICHE TECHNISCHE VORSCHRIFTEN FÜR*
ZUSÄTZLICHE TECHNISCHE VORSCHRIFTEN FÜR
AUSFÜHRUNG UND ABRECHNUNG VON
STUNDENLOHNARBEITEN.
___________________________________________________

0.1.0 ALLGEMEINES

0.1.1 Stundenlohnarbeiten dürfen nur nach vorheriger
Genehmigung bzw.Anweisung der Bauleitung ausgeführt
werden.

0.1.2 Arbeitsbescheinigungen über Stundenlohnarbeiten
sind täglich, spätestens am darauffolgenden Tag, der
Bauleitung zur Anerkennung vorzulegen. Nachträglich
vorgelegte Stundenlohnzettel werden nicht anerkannt.

0.1.3 Auf den Stundenlohnzetteln sind die Baustelle,
die ausgeführten Arbeiten, die verwendeten Baustoffe
und Geräte aufzuführen, sowie die Arbeitszeiten
getrennt nach Berufsgruppen bzw. Lohngruppen.

0.2.0 AUSFÜHRUNG

0.2.1 Für die Ausführung von Stundenlohnarbeiten sind
die für die Arbeiten entsprechenden Fach- bzw.
Hilfskräfte einzusetzen.

0.2.2 Die Bauleitung ist berechtigt, ihr ungeeignet
erscheinende Arbeitskräfte abzulehnen.

0.2.3 Für Aufsichtspersonal wird keine Vergütung
gewährt, wenn der Einsatz nicht ausdrücklich verlangt
wird. ( Polier; Vorarbeiter )

0.3.0 ABRECHNUNG

0.3.1 Die Abrechnung der Stundenlohnarbeiten erfolgt
nach dem festgesetzten Abrechnungssatz. Dieser ist
unter Beachtung der preisrechtlichen Vorschriften zu
ermitteln. Er gilt unabhängig von der Anzahl der
abgerechneten Stunden.

0.3.2 In dem Verrechnungsatz für die jeweilige
Arbeitskraft sind sämtliche Aufwendungen enthalten,
insbesondere der tatsächliche Lohn mit den Zuschlägen
für Gemeinkosten, Sozialkassenbeiträgen, vermögenswirksame Leistungen und dergl.. Zuschläge für Nacht-,
Sonntags- und Feiertagsarbeit, Erschwerniszuschläge,
Leistungszulagen, Wegezeitentschädigungen und
Übernachtungen, sowie Lohnnebenkosten sind in dem
Verrechnungssatz nicht enthalten und können auch nur
nach vorheriger Genehmigung anerkannt werden.

0.3.3 Bei dem Verrechnungssatz für Geräte sind alle
Nebenkosten wie Wartung, Wartungspersonal,
Betriebsstoffe usw. enthalten.

**99.10 Stundensatz Meister**
Arbeiten, welche nicht in den Positionen erfasst sind und gegen Nachweis zur Ausführung kommen:
Meister
Menge: 5,000 h

**99.20 Stundensatz Vorarbeiter**
Arbeiten, welche nicht in den Positionen erfasst sind und gegen Nachweis zur Ausführung kommen:
Vorarbeiter
Menge: 5,000 h

**99.30 Stundensatz Fachwerker**
Arbeiten, welche nicht in den Positionen erfasst sind und gegen Nachweis zur Ausführung kommen:
Fachwerker
Menge: 10,000 h

**99.40 Stundensatz Helfer**
Arbeiten, welche nicht in den Positionen erfasst sind und gegen Nachweis zur Ausführung kommen:
Helfer
Menge: 10,000 h

**99.50 Handkreissäge, elektrisch, Schnitttiefe 86 mm**
Geräte, die nicht in den Positionen erfasst sind und auf separaten Nachweis abgerechnet werden.
Handkreissäge, elektrisch.
Schnitttiefe : 86 mm
Menge: 5,000 h

**99.60 Türkürzer, elektrisch**
Geräte, die nicht in den Positionen erfasst sind und auf separaten Nachweis abgerechnet werden.
Türkürzer, elektrisch.
Leistung : 1,05 kW
Frästiefe : 48 mm
Menge: 5,000 h
